# AECL-XCK - Kit de conexión tubo teflón - Detector térmico líneal Aguilera

- Propiedad del archivo: CONSTRUNARIO
- Formato: FIEBDC-3/2012
- Programa: Construnario Versión 3.51
- Fecha de los precios: 14/11/2023
- Divisa: EUR

**AECL-XCK** u AECL-XCK - Kit de conexión tubo teflón - Detector térmico líneal Aguilera
Precio: 24.00
Kit de conexión tubo teflón.
