# AECL-XPP - Unión recta roscada de PVDF - Accesorios Aguilera

- Propiedad del archivo: CONSTRUNARIO
- Formato: FIEBDC-3/2012
- Programa: Construnario Versión 3.51
- Fecha de los precios: 14/11/2023
- Divisa: EUR

**AECL-XPP** u AECL-XPP - Unión recta roscada de PVDF - Accesorios Aguilera
Precio: 24.00
Unión recta roscada de PVDF para TU 6/4 PTFE de Aguilera Electrónica.
