# AECL-XTA - Tapón final para tubo de acero - Detector térmico líneal Aguilera

- Propiedad del archivo: CONSTRUNARIO
- Formato: FIEBDC-3/2012
- Programa: Construnario Versión 3.51
- Fecha de los precios: 14/11/2023
- Divisa: EUR

**AECL-XTA** u AECL-XTA - Tapón final para tubo de acero - Detector térmico líneal Aguilera
Precio: 20.50
Tapón final para tubo de acero. Para tuberías de diámetro de 5 mm.
