# AECL-XTC - Tapón final para tubo de cobre - Detector térmico líneal Aguilera

- Propiedad del archivo: CONSTRUNARIO
- Formato: FIEBDC-3/2012
- Programa: Construnario Versión 3.51
- Fecha de los precios: 14/11/2023
- Divisa: EUR

**AECL-XTC** u AECL-XTC - Tapón final para tubo de cobre - Detector térmico líneal Aguilera
Precio: 2.25
Tapón final para tubo de cobre. Para tuberías de diámetro de 5 mm
