# AECL-XTE. Conexión en T tubo cobre - Accesorios Aguilera

- Propiedad del archivo: CONSTRUNARIO
- Formato: FIEBDC-3/2012
- Programa: Construnario Versión 3.51
- Fecha de los precios: 14/11/2023
- Divisa: EUR

**AECL-XTE** u AECL-XTE. Conexión en T tubo cobre - Accesorios Aguilera
Precio: 43.00
Unión en “T” roscada de latón para TU 5/4 Cu
