# AECL-XTEA. Conexión en T tubo acero - Accesorios Aguilera

- Propiedad del archivo: CONSTRUNARIO
- Formato: FIEBDC-3/2012
- Programa: Construnario Versión 3.51
- Fecha de los precios: 14/11/2023
- Divisa: EUR

**AECL-XTEA** u AECL-XTEA. Conexión en T tubo acero - Accesorios Aguilera
Precio: 301.00
Unión en T roscada de acero inoxidable para TU 5/4 St. de Aguilera Electrónica.
