# AECL-XTET. Conexión en T tubo teflón - Accesorios Aguilera

- Propiedad del archivo: CONSTRUNARIO
- Formato: FIEBDC-3/2012
- Programa: Construnario Versión 3.51
- Fecha de los precios: 14/11/2023
- Divisa: EUR

**AECL-XTET** u AECL-XTET. Conexión en T tubo teflón - Accesorios Aguilera
Precio: 51.00
Unión en T roscada de PVDF para TU 6/4 PTFE de Aguilera Electrónica.
