# AECL-XTT - Tapón final para tubo de teflón - Detector térmico líneal Aguilera

- Propiedad del archivo: CONSTRUNARIO
- Formato: FIEBDC-3/2012
- Programa: Construnario Versión 3.51
- Fecha de los precios: 14/11/2023
- Divisa: EUR

**AECL-XTT** u AECL-XTT - Tapón final para tubo de teflón - Detector térmico líneal Aguilera
Precio: 20.00
Tapón final para tubo de teflón. Para tuberías de diámetro de 6 mm.
