# AE/CO-Z1M - Central de detección de monóxido de carbono de 1 zona - AE/CO-Z1M - Central de detección de monóxido de carbono de 1 zona Aguilera

- Propiedad del archivo: CONSTRUNARIO
- Formato: FIEBDC-3/2012
- Programa: Construnario Versión 3.51
- Fecha de los precios: 14/11/2023
- Divisa: EUR

**AECO-Z1M** u AE/CO-Z1M - Central de detección de monóxido de carbono de 1 zona - AE/CO-Z1M - Central de detección de monóxido de carbono de 1 zona Aguilera
Precio: 543.00
Equipos desarrollados y fabricados por AGUILERA ELECTRÓNICA según norma UNE 23300-84 y homologados por el Ministerio de Industria y Energía. Diseñadas para analizar la concentración de monóxido de Carbono en garajes y recintos similares, poner en marcha los extractores de ventilación cuando se alcanzan valores programados, activar las sirenas de evacuación si se llega a niveles de riesgo para las personas y retornar los equipos a la posición de reposo cuando la concentración de monóxido desciende a valores permisibles. Provistas con: - Microprocesador de gestión. - Salida de tensión auxiliar: 12Vcc/500mA. - Un selector rotativo de máxima concentración permitida por zona, con 10 posiciones que permite seleccionar entre 25 y 250 p.p.m. - Un display numérico por zona que señala permanentemente el máximo nivel de monóxido que se está detectando. - 3 Niveles de detección y tres salidas de relé por zona. - Cabina metálica de fijación mural.
