# AE/COD. Detector de monóxido de carbono analógico direccionable - AE/COD. Detector de monóxido de carbono analógico direccionable Aguilera

- Propiedad del archivo: CONSTRUNARIO
- Formato: FIEBDC-3/2012
- Programa: Construnario Versión 3.51
- Fecha de los precios: 14/11/2023
- Divisa: EUR

**AECOD** u AE/COD. Detector de monóxido de carbono analógico direccionable - AE/COD. Detector de monóxido de carbono analógico direccionable Aguilera
Precio: 80.00
Detector de monóxido de carbono analógico direccionable de Aguilera Electrónica.
