# Cable detector PLR 260ºC, referencia AEC-PLR500 de Aguilera - Cable detector tipo EPC Aguilera

- Propiedad del archivo: CONSTRUNARIO
- Formato: FIEBDC-3/2012
- Programa: Construnario Versión 3.51
- Fecha de los precios: 14/11/2023
- Divisa: EUR

**AEC_PLR500** u Cable detector PLR 260ºC, referencia AEC-PLR500 de Aguilera - Cable detector tipo EPC Aguilera
Precio: 26.25
Cable detector PLR 260ºC, referencia AEC-PLR500 de Aguilera
