# Cable detector PLR 260ºC con fiador, referencia AEC-PLR500M de Aguilera - Cable detector tipo EPC Aguilera

- Propiedad del archivo: CONSTRUNARIO
- Formato: FIEBDC-3/2012
- Programa: Construnario Versión 3.51
- Fecha de los precios: 14/11/2023
- Divisa: EUR

**AEC_PLR500M** u Cable detector PLR 260ºC con fiador, referencia AEC-PLR500M de Aguilera - Cable detector tipo EPC Aguilera
Precio: 30.00
Cable detector PLR 260ºC con fiador, referencia AEC-PLR500M de Aguilera
