# AECS/CAB800-EX - Caja Ex-PROOF - Caja Ex-PROOF Aguilera

- Propiedad del archivo: CONSTRUNARIO
- Formato: FIEBDC-3/2012
- Programa: Construnario Versión 3.51
- Fecha de los precios: 14/11/2023
- Divisa: EUR

**AECSCAB800-EX** u AECS/CAB800-EX - Caja Ex-PROOF - Caja Ex-PROOF Aguilera
Precio: 5729.00
Carcasa a prueba de explosiones, premontada con placa de montaje, bloque de bornes, barra de tierra y uniones roscadas para montar la unidad de evaluación AECS/800-03. Reforzada con fibra de vidrio. Protección: IP65
