# AECS/CBO-ESD - Caja de conexión CBO5-ESD - Caja de conexión CBO5-ESD Aguilera

- Propiedad del archivo: CONSTRUNARIO
- Formato: FIEBDC-3/2012
- Programa: Construnario Versión 3.51
- Fecha de los precios: 14/11/2023
- Divisa: EUR

**AECSCBO-ESD** u AECS/CBO-ESD - Caja de conexión CBO5-ESD - Caja de conexión CBO5-ESD Aguilera
Precio: 456.00
Caja de conexión que ofrece la posibilidad de conectar 8 sensores individuales al bus o hasta 4 sensores individuales y un tramo de cable de sensores. Para todas las conexiones se han previsto resistencias de adaptación que pueden activarse en líneas cortas de derivación en caso necesario. Temperatura de trabajo: -35ºC a +60ºC (+80ºC en cortos periodos de tiempo). Protección: IP 66 Dimensiones: 130x130x75mm
