# AECS/CBO-SEC - Caja de conexión CBO 5-SEC - Caja de conexión CBO5-SEC Aguilera

- Propiedad del archivo: CONSTRUNARIO
- Formato: FIEBDC-3/2012
- Programa: Construnario Versión 3.51
- Fecha de los precios: 14/11/2023
- Divisa: EUR

**AECSCBO-SEC** u AECS/CBO-SEC - Caja de conexión CBO 5-SEC - Caja de conexión CBO5-SEC Aguilera
Precio: 397.00
Útil para realizar la unión del cable de conexión CC15 con el cable de sensores y para derivaciones del cable de sensores. Temperatura de trabajo: -35ºC a +60ºC (+80ºC en cortos periodos de tiempo). Protección: IP 66 Dimensiones: 130x130x75mm
