# Caja conexión EX-PROOF - Caja conexión EX-PROOF Aguilera

- Propiedad del archivo: CONSTRUNARIO
- Formato: FIEBDC-3/2012
- Programa: Construnario Versión 3.51
- Fecha de los precios: 14/11/2023
- Divisa: EUR

**AECSCBO05-EX** u Caja conexión EX-PROOF - Caja conexión EX-PROOF Aguilera
Precio: 1140.00
Provee de alimentación a un cable de sensores de temperatura d-LIST y a 4 sensores individuales ESD, o respectivamente a 8 sensores individuales con módulo de conexión UCM. Fabricada con poliéster reforzado con fibra de vidrio. Protección: IP65
