# AECS/CLIC15 - Clic de conexión poliamida (100 ud) - Clic de conexión poliamida (100 ud) Aguilera

- Propiedad del archivo: CONSTRUNARIO
- Formato: FIEBDC-3/2012
- Programa: Construnario Versión 3.51
- Fecha de los precios: 14/11/2023
- Divisa: EUR

**AECSCLIC15** u AECS/CLIC15 - Clic de conexión poliamida (100 ud) - Clic de conexión poliamida (100 ud) Aguilera
Precio: 121.00
Abrazadera de Poliamida, libre de halógenos. Peso: 5g Color: Gris RAL: 703
