# Unidad de evaluación D-LIST, referencia AECS/DLIST de Aguilera - Unidad de evaluación Aguilera

- Propiedad del archivo: CONSTRUNARIO
- Formato: FIEBDC-3/2012
- Programa: Construnario Versión 3.51
- Fecha de los precios: 14/11/2023
- Divisa: EUR

**AECSDLIST** u Unidad de evaluación D-LIST, referencia AECS/DLIST de Aguilera - Unidad de evaluación Aguilera
Precio: 2498.55
Unidad de evaluación y control de las temperaturas medidas por los cables sensores SEC15 y/o por los sensores externos ESD. Dispone de 2 puertos para 2 líneas de cables sensor de hasta 350m cada una (según configuraciones). El disparo de la alarma se realiza en función de los datos medidos en uno o varios sensores por temperatura diferencial o por temperatura máxima. Incorpora algoritmos inteligentes de evaluación para la exclusión de falsas alarmas. La alarma se señaliza tanto ópticamente en el frontal, leds de alarma y avería, como por relés libres de tensión, por cada puerto, así como 2 salidas ópticas para conexión de sirenas, dispositivos acústicos luminosos o similares. Ampliación de relés mediante tarjeta AECS/DLISTR835. Dispone de 4 entradas programables para la programación de funciones especiales como modo día/noche, desactivación del modo diferencial y detección por coincidencia. Puertos de comunicaciones RS232, RS485. Conexión USB y Ethernet. Protocolo ModBus RTU y TCP/IP incorporado. La unidad está certificada por VdS según norma EN 54-22 Alimentación +10,5Vcc … +30 Vcc. Potencia máxima 4,4 W Consumo máximo 150 mA Dimensiones 290 X 177 X 91 mm. Peso 1.95kg Temperatura de servicio: -25ºC … +70ºC Envolvente de aluminio pintada en color RAL 7035. Protección: IP 65
