# AECS/ESDEL-01 - Sensor externo rectangular - Cable de conexión de 1 m - Sensor externo rectangular Aguilera

- Propiedad del archivo: CONSTRUNARIO
- Formato: FIEBDC-3/2012
- Programa: Construnario Versión 3.51
- Fecha de los precios: 14/11/2023
- Divisa: EUR

**AECSESDEL-01** u AECS/ESDEL-01 - Sensor externo rectangular - Cable de conexión de 1 m - Sensor externo rectangular Aguilera
Precio: 188.00
Sensor de acero inoxidable en A5 para uso con el sistema d-LIST, se conecta al sistema por medio de una caja de conexión AECS/CBO-ESD y, con ello, a la unidad de mando y evaluación. Es posible consultar hasta 2×99 sensores como máximo por unidad. Forma: rectangular 8mm Rango de temperatura: -55ºC a + 120ºC
