# AECS/ESDRL-05 - Sensor externo circular - 5 m - Sensor externo circular Aguilera

- Propiedad del archivo: CONSTRUNARIO
- Formato: FIEBDC-3/2012
- Programa: Construnario Versión 3.51
- Fecha de los precios: 14/11/2023
- Divisa: EUR

**AECSESDRL-05** u AECS/ESDRL-05 - Sensor externo circular - 5 m - Sensor externo circular Aguilera
Precio: 238.00
Sensor de acero inoxidable en A5 para uso con el sistema d-LIST, se conecta al sistema directamente en el bus por medio de una caja de conexión AECS/CBO-ESD y, con ello, a la unidad de mando y evaluación. Es posible consultar hasta 2×99 sensores como máximo por unidad. Forma: circular 8mm Rango de temperatura: -55ºC a + 120ºC
