# AECS/FECT - Cable fiador acero inoxidable - Cable fiador acero inoxidable Aguilera

- Propiedad del archivo: CONSTRUNARIO
- Formato: FIEBDC-3/2012
- Programa: Construnario Versión 3.51
- Fecha de los precios: 14/11/2023
- Divisa: EUR

**AECSFECT** u AECS/FECT - Cable fiador acero inoxidable - Cable fiador acero inoxidable Aguilera
Precio: 5.40
Asegura el cable de sensores en la fijación de cable en forma de J (AECS/MDJ), junto con la brida AECS/FEMC se utiliza como fijación de cables en caso de incendio.
