# AECS/FEMC. Soporte fiador - Soporte fiador Aguilera

- Propiedad del archivo: CONSTRUNARIO
- Formato: FIEBDC-3/2012
- Programa: Construnario Versión 3.51
- Fecha de los precios: 14/11/2023
- Divisa: EUR

**AECSFEMC** u AECS/FEMC. Soporte fiador - Soporte fiador Aguilera
Precio: 8.50
Soporte fiador para el montaje del cable d-LIST sujeto a un cable de soporte (ej.: en techos que no son planos, en posición suspendida…)
