# AECS/MDC. Clic conexión acero inoxidable - Accesorios varios Aguilera

- Propiedad del archivo: CONSTRUNARIO
- Formato: FIEBDC-3/2012
- Programa: Construnario Versión 3.51
- Fecha de los precios: 14/11/2023
- Divisa: EUR

**AECSMDC** u AECS/MDC. Clic conexión acero inoxidable - Accesorios varios Aguilera
Precio: 3.60
Clic de conexión de acero inoxidable con arco de cierre de Aguilera Electrónica. Peso: 10g
