# AECS/MDJ. Soporte de conexión (J) - Accesorios varios Aguilera

- Propiedad del archivo: CONSTRUNARIO
- Formato: FIEBDC-3/2012
- Programa: Construnario Versión 3.51
- Fecha de los precios: 14/11/2023
- Divisa: EUR

**AECSMDJ** u AECS/MDJ. Soporte de conexión (J) - Accesorios varios Aguilera
Precio: 21.00
Soporte de conexión en forma de J con taco a prueba de incendios, tuerca y brida de cable de Aguilera Electrónica. Peso: 100g
