# AECS/SCON15-0. Conector de tierra Scon 15/0 - Accesorios varios Aguilera

- Propiedad del archivo: CONSTRUNARIO
- Formato: FIEBDC-3/2012
- Programa: Construnario Versión 3.51
- Fecha de los precios: 14/11/2023
- Divisa: EUR

**AECSSCON15-0** u AECS/SCON15-0. Conector de tierra Scon 15/0 - Accesorios varios Aguilera
Precio: 16.80
Conector de tierra Scon 15/0 de Aguilera Electrónica.
