# AECS/SEC15-2. Cable sensores 2 metros - Accesorios varios Aguilera

- Propiedad del archivo: CONSTRUNARIO
- Formato: FIEBDC-3/2012
- Programa: Construnario Versión 3.51
- Fecha de los precios: 14/11/2023
- Divisa: EUR

**AECSSEC15-2** u AECS/SEC15-2. Cable sensores 2 metros - Accesorios varios Aguilera
Precio: 41.00
Cable de sensores que puede usarse a temperaturas comprendidas entre los -40ºC y +85ºC (+120ºC durante cortos periodos de tiempo) registra las temperaturas con una resolución de 0,1º. Perfecto para los lugares de difícil acceso puesto que no necesita mantenimiento nis ajustes. El cable se compone de: • Cable plano de 2 conductores con circuitos híbridos montados • Material de relleno con alivio de tracción (para asegurar el cable en caso de incendio) • Pantalla de aluminio integrada. • Envoltura exterior sin halógenos y retardante de llama. Se suministra con diferentes distancias entre sensores según la variante. Los sensores en el cable se encuentran separados por una distancia de 1,2,3,4, o 5 m. También pueden suministrarse por encargo otras distancias entre sensores específicas desde 0,25 a 10m. Otras características: • Material envoltura de cable sin halógenos, retardante de llama (conforme a EN 60332-1-2, EN 60332-2-2 y IEC 60754-1) • Diámetro aprox. 15 mm • Peso por m 0,35 kg/m
