# AECS/SECCON - Conector cable - Conector cable Aguilera

- Propiedad del archivo: CONSTRUNARIO
- Formato: FIEBDC-3/2012
- Programa: Construnario Versión 3.51
- Fecha de los precios: 14/11/2023
- Divisa: EUR

**AECSSECCON** u AECS/SECCON - Conector cable - Conector cable Aguilera
Precio: 30.00
Acoplamiento con casquillo, 3 polos para línea CC15 como pieza complementaria del cable de sensores preconfeccionado con conector SECcon.
