# AECS/SFIT15C1. Cable preconfeccionado con 1 conector - Accesorios varios Aguilera

- Propiedad del archivo: CONSTRUNARIO
- Formato: FIEBDC-3/2012
- Programa: Construnario Versión 3.51
- Fecha de los precios: 14/11/2023
- Divisa: EUR

**AECSSFIT15C1** u AECS/SFIT15C1. Cable preconfeccionado con 1 conector - Accesorios varios Aguilera
Precio: 200.05
Cable preconfeccionado con 1 conector, de Aguilera Electrónica.
