# AECS/SFIT15C2. Cable preconfeccionado con 2 conectores - Accesorios varios Aguilera

- Propiedad del archivo: CONSTRUNARIO
- Formato: FIEBDC-3/2012
- Programa: Construnario Versión 3.51
- Fecha de los precios: 14/11/2023
- Divisa: EUR

**AECSSFIT15C2** u AECS/SFIT15C2. Cable preconfeccionado con 2 conectores - Accesorios varios Aguilera
Precio: 333.90
Cable preconfeccionado con 2 conectores, de Aguilera Electrónica.
