# Sistema de asistencia para personas discapacitadas, referencia AE/DDA de Aguilera - Equipos complementarios Aguilera

- Propiedad del archivo: CONSTRUNARIO
- Formato: FIEBDC-3/2012
- Programa: Construnario Versión 3.51
- Fecha de los precios: 14/11/2023
- Divisa: EUR

**AEDDA** u Sistema de asistencia para personas discapacitadas, referencia AE/DDA de Aguilera - Equipos complementarios Aguilera
Precio: 133.30
Sistema de aviso y asistencia para personas discapacitadas. Es un sistema a 2 hilos, que se compone de pulsador de aviso con doble tirador, indicador acústico y luminoso, botón de reset y fuente de alimentación, permite, mediante un módulo algorítmico su integración en las centrales de incendio de la serie SA de Aguilera Electrónica.
