# AE/DOM-OP - Detector óptico de humos con batería de 9 Vcc - Detectores de humo Aguilera

- Propiedad del archivo: CONSTRUNARIO
- Formato: FIEBDC-3/2012
- Programa: Construnario Versión 3.51
- Fecha de los precios: 14/11/2023
- Divisa: EUR

**AEDOM-OP** u AE/DOM-OP - Detector óptico de humos con batería de 9 Vcc - Detectores de humo Aguilera
Precio: 25.00
Detector alimentado con batería alcalina de 9 Vcc incluida. Sensor óptico de humo particularmente efectivo en los fuegos lentos con y sin llama. Indicación sonora de alarma> 85dB a 3 metros. Indicación luminosa de alarma. Botón manual de test de funcionamiento. Señal de avería en caso de suciedad o avería del sensor. Tamaño: 102 mm diámetro,40 mm altura. Cumplen los requerimientos de la norma EN14604 y fabricados según procedimientos ISO9001:2000. Adaptable al zócalo de superficie AE/C5-ZA
