# AE/DOM-OP12 - Detector óptico de humos 12V con relé - Detectores de humo Aguilera

- Propiedad del archivo: CONSTRUNARIO
- Formato: FIEBDC-3/2012
- Programa: Construnario Versión 3.51
- Fecha de los precios: 14/11/2023
- Divisa: EUR

**AEDOM-OP12** u AE/DOM-OP12 - Detector óptico de humos 12V con relé - Detectores de humo Aguilera
Precio: 28.00
Detector óptico de humos 12V con relé? de Aguilera Electrónica.
