# AE/DOM-OP230B. Detector óptico de humos 230 Vac con relé-batería - Detectores de humo Aguilera

- Propiedad del archivo: CONSTRUNARIO
- Formato: FIEBDC-3/2012
- Programa: Construnario Versión 3.51
- Fecha de los precios: 14/11/2023
- Divisa: EUR

**AEDOM-OP230B** u AE/DOM-OP230B. Detector óptico de humos 230 Vac con relé-batería - Detectores de humo Aguilera
Precio: 35.00
Detector óptico de humos 230 Vac con relé?-batería de Aguilera Electrónica.
