# Fuente de alimentación conmutadas cortocircuitables de 24 V 2 A, referencia AE/FL-2A de Aguilera - AE/FL-2A. Fuente de alimentación conmutada de 24 V 2 A Aguilera

- Propiedad del archivo: CONSTRUNARIO
- Formato: FIEBDC-3/2012
- Programa: Construnario Versión 3.51
- Fecha de los precios: 14/11/2023
- Divisa: EUR

**AEFL-2A** u Fuente de alimentación conmutadas cortocircuitables de 24 V 2 A, referencia AE/FL-2A de Aguilera - AE/FL-2A. Fuente de alimentación conmutada de 24 V 2 A Aguilera
Precio: 421.00
Fuentes de alimentación conmutadas cortocircuitables de 24Vcc / 5A y 2A fabricadas según norma EN 54-4. Bitensión 230/115 Vca ; 50/60Hz. Provistas de indicaciones luminosas del estado general de la fuente de alimentación, estado y carga de las baterías y de los fusibles de salida según norma EN 54-4. Disponen de 2 salidas independientes protegidas contra cortocircuitos. Baterías: AE/FL-5A dispone de capacidad para 2 baterías 12V/17Ah. Dimensiones:440x390x100mm. AE/FL-2A dispone de capacidad para 2 baterías 12V/7Ah. Dimensiones: 272x320x125mm.
