# AE/FL-IR2. Detector de llama IR2 con doble sensor - AE/FL-IR2. Detector de llama IR2 con doble sensor Aguilera

- Propiedad del archivo: CONSTRUNARIO
- Formato: FIEBDC-3/2012
- Programa: Construnario Versión 3.51
- Fecha de los precios: 14/11/2023
- Divisa: EUR

**AEFL-IR2** u AE/FL-IR2. Detector de llama IR2 con doble sensor - AE/FL-IR2. Detector de llama IR2 con doble sensor Aguilera
Precio: 2454.00
Detector de llama IR2 con doble sensor de Aguilera Electrónica.
