# AE/FL-IR2EX. Detector de llama IR2 Exd ATEX - AE/FL-IR2EX. Detector de llama IR2 Exd ATEX Aguilera

- Propiedad del archivo: CONSTRUNARIO
- Formato: FIEBDC-3/2012
- Programa: Construnario Versión 3.51
- Fecha de los precios: 14/11/2023
- Divisa: EUR

**AEFL-IR2EX** u AE/FL-IR2EX. Detector de llama IR2 Exd ATEX - AE/FL-IR2EX. Detector de llama IR2 Exd ATEX Aguilera
Precio: 2770.00
Detector de llama IR2 Exd ATEX de Aguilera Electrónica.
