# AE/FL-IR3. Detector de llama IR3 con triple sensor - AE/FL-IR3. Detector de llama IR3 con triple sensor Aguilera

- Propiedad del archivo: CONSTRUNARIO
- Formato: FIEBDC-3/2012
- Programa: Construnario Versión 3.51
- Fecha de los precios: 14/11/2023
- Divisa: EUR

**AEFL-IR3** u AE/FL-IR3. Detector de llama IR3 con triple sensor - AE/FL-IR3. Detector de llama IR3 con triple sensor Aguilera
Precio: 2779.00
Detector de llama IR3 con triple sensor de Aguilera Electrónica.
