# AE/FL-IR3EX. Detector de llama IR3EX - AE/FL-IR3EX. Detector de llama IR3EX Aguilera

- Propiedad del archivo: CONSTRUNARIO
- Formato: FIEBDC-3/2012
- Programa: Construnario Versión 3.51
- Fecha de los precios: 14/11/2023
- Divisa: EUR

**AEFL-IR3EX** u AE/FL-IR3EX. Detector de llama IR3EX - AE/FL-IR3EX. Detector de llama IR3EX Aguilera
Precio: 3156.00
Detector de llama IR3EX de Aguilera Electrónica.
