# AE/FL-IRFSIS - Detector de chispas y llama con sensor IR intrínsecamente seguro zonas ATEX - Detectores Aguilera

- Propiedad del archivo: CONSTRUNARIO
- Formato: FIEBDC-3/2012
- Programa: Construnario Versión 3.51
- Fecha de los precios: 14/11/2023
- Divisa: EUR

**AEFL-IRFSIS** u AE/FL-IRFSIS - Detector de chispas y llama con sensor IR intrínsecamente seguro zonas ATEX - Detectores Aguilera
Precio: 2811.00
Detector intrínsecamente seguro para zonas ATEX. Diseñado para la detección precoz (<1s) de chispas y llamas en el interior de los conductos, maquinaria y/o zonas cerradas en las que no haya luz visible. Dispone de un sensor infrarrojo selectivo con la radiación infrarroja modulada de baja frecuencia, como la que emiten las llamas y chispas. Su montaje en bayoneta permite su instalación directa en el cuerpo de la máquina o conducto.
