# AE/FL-UVIR2 - Detector de llama doble tecnología UV/IR - Detectores Aguilera

- Propiedad del archivo: CONSTRUNARIO
- Formato: FIEBDC-3/2012
- Programa: Construnario Versión 3.51
- Fecha de los precios: 14/11/2023
- Divisa: EUR

**AEFL-UVIR2** u AE/FL-UVIR2 - Detector de llama doble tecnología UV/IR - Detectores Aguilera
Precio: 2792.00
Detector de llama con doble tecnología sensores de infrarrojo (IR) y ultravioletas (UV: 185 a 260 nm). Cono de detección de 90º y distancia de detección hasta 45 metros. Bajo consumo (8mA). Incorpora salida de relé. Sensibilidad programable. Filtros y análisis mediante microprocesador para eliminación de falsas alarmas. Respuesta espectral en el infrarrojo: 1 a 2,7um. Alimentación 14-30Vcc. Consumo: 20mA. Certificación IEC EEx d IIC T6
