# AE/GI-BA100 - Batería de emergencia de litio - AE/GI-CE100-Central modular de 2 a 6 zonas para detección de gas Aguilera

- Propiedad del archivo: CONSTRUNARIO
- Formato: FIEBDC-3/2012
- Programa: Construnario Versión 3.51
- Fecha de los precios: 14/11/2023
- Divisa: EUR

| Código | Ud | Descripción | Precio |
|---|---|---|---|
| AEGI-BA100 | u | AE/GI-BA100 - Batería de emergencia de litio - AE/GI-CE100-Central modular de 2 a 6 zonas para detección de gas Aguilera | 268.00 |
