# AE/GI-CE100 - Central de 2 zonas - AE/GI-CE100-Central modular de 2 a 6 zonas para detección de gas Aguilera

- Propiedad del archivo: CONSTRUNARIO
- Formato: FIEBDC-3/2012
- Programa: Construnario Versión 3.51
- Fecha de los precios: 14/11/2023
- Divisa: EUR

**AEGI-CE100** u AE/GI-CE100 - Central de 2 zonas - AE/GI-CE100-Central modular de 2 a 6 zonas para detección de gas Aguilera
Precio: 492.00
Central de control de 2 zonas para la detección de gas, ampliable hasta un máximo de 6 zonas mediante el módulo AE/GI-CE101. Sistema modular de montaje en carril DIN. Dispone de display que indica la medida en tiempo real de los detectores, 3 relés de alarma, 1 relé de avería, niveles programables, menú de control protegido por password.
