# AE/GI-CE700 - Central de 200 zonas - AE/GI-CE700-Central microprocesada de 200 zonas para detección de gas Aguilera

- Propiedad del archivo: CONSTRUNARIO
- Formato: FIEBDC-3/2012
- Programa: Construnario Versión 3.51
- Fecha de los precios: 14/11/2023
- Divisa: EUR

**AEGI-CE700** u AE/GI-CE700 - Central de 200 zonas - AE/GI-CE700-Central microprocesada de 200 zonas para detección de gas Aguilera
Precio: 3148.00
Central microprocesada para el control de hasta 200 detectores, los 16 primeros pueden ir conectados en la central si se le añaden hasta 2 tarjetas de expansión AE/GI-ES096 (8 entradas cada una), el resto va montado en unidades remotas AE/GI-CE380UR a través de un bus RS-485. El número máximo de unidades remotas es 23. Cada unidad remota puede controlar hasta 8 detectores. Montaje superficial. Alimentación 230Vca. Protección: IP40
