# AE/GI-CE700R - Central de 200 zonas para empotrar - AE/GI-CE700-Central microprocesada de 200 zonas para detección de gas Aguilera

- Propiedad del archivo: CONSTRUNARIO
- Formato: FIEBDC-3/2012
- Programa: Construnario Versión 3.51
- Fecha de los precios: 14/11/2023
- Divisa: EUR

**AEGI-CE700R** u AE/GI-CE700R - Central de 200 zonas para empotrar - AE/GI-CE700-Central microprocesada de 200 zonas para detección de gas Aguilera
Precio: 2935.60
Central microprocesada que posee las mismas características que la AE/GICE700 pero para montaje empotrado.
