# Central digital para detección de gas, referencia AE/GI-CTP21 de Aguilera. 3 zonas. Barras Led - AE/GI-CTP - Centrales digitales Aguilera

- Propiedad del archivo: CONSTRUNARIO
- Formato: FIEBDC-3/2012
- Programa: Construnario Versión 3.51
- Fecha de los precios: 14/11/2023
- Divisa: EUR

**AEGI-CTP21** u Central digital para detección de gas, referencia AE/GI-CTP21 de Aguilera. 3 zonas. Barras Led - AE/GI-CTP - Centrales digitales Aguilera
Precio: 445.00
El CTP21 es una unidad de control para centrales térmicas o entornos que deben protegerse de posibles fugas de gas, conectables hasta 3 detectores catalíticos remotos para gases inflamables. Se puede conectar a los siguientes detectores remotos: • Modelos ST441M o SE193KM o SE183KM para sistemas de GN. • Modelos ST441G o SE193KG o SE183KG para sistemas de GLP. El CTP21 es para montaje en pared y el grado de protección es IP65. Se alimenta a 110÷240Vac / 50÷60Hz pero se puede conectar a una fuente de alimentación externa de 24Vdc (por ejemplo, una fuente de alimentación con 2 baterías de respaldo conectadas en serie de 12V-7 A/h tipo nuestro modelo PS180/24VDC). En la placa frontal hay tres barras LED verticales que indican el estado de funcionamiento y la concentración de gas detectada por cada detector remoto y dos teclas de función (PRUEBA y RESTABLECIMIENTO). La unidad de control está equipada con dos niveles de alarma con salidas de relé de tipo sellado con contactos de conmutación sin tensión (ALARM1 y ALARM2). Además, hay otra salida de relé en seguridad positiva para situaciones de falla (FALLA) y una entrada auxiliar (AUX), que se puede configurar o como una entrada para conectar dispositivos con un contacto NO, como un botón manual o como entrada de control para nuestras electroválvulas de restablecimiento manual NC con sensor de posición.
