# Central digital para detección de gas, referencia AE/GI-CTP24 de Aguilera. 4 zonas. Display - AE/GI-CTP - Centrales digitales Aguilera

- Propiedad del archivo: CONSTRUNARIO
- Formato: FIEBDC-3/2012
- Programa: Construnario Versión 3.51
- Fecha de los precios: 14/11/2023
- Divisa: EUR

**AEGI-CTP24** u Central digital para detección de gas, referencia AE/GI-CTP24 de Aguilera. 4 zonas. Display - AE/GI-CTP - Centrales digitales Aguilera
Precio: 507.00
Central digital de gas para cuatro sensores 4-20mA catalíticos o pellistor de gas inflamable como máximo. Montaje en pared. Dispone de display donde se muestra el porcentaje de la concentración del gas detectado en tiempo real para cada sensor. Provista de 2 relés de alarma configurables para 10-20% LEL y 20-30 % LEL respectivamente y un relé de avería. Dispone de función de TEST y RESET. Entrada auxiliar para alarma manual o electroválvula con sensor magnético. Alimentación 230 Vca 10VA / 24Vcc 12W Dimensiones: 202 x 153 x 86, IP65 Sensores admitidos: Familia AE/GI-ST441 y AE/GI-ST193. Metano y/o GLP, rango de 0 ÷20% LEL Familia AE/GI-TS282 y AE/GI-TS293 Catalítico gas inflamable, rango de 0 ÷20% LEL Familia AE/GI-TS282 y AE/GI-TS293 Pellistor gas inflamable, rango de 0 ÷100% LEL
