# Central digital para detección de gas, referencia AE/GI-CTP25 de Aguilera. 3 zonas. Display - AE/GI-CTP - Centrales digitales Aguilera

- Propiedad del archivo: CONSTRUNARIO
- Formato: FIEBDC-3/2012
- Programa: Construnario Versión 3.51
- Fecha de los precios: 14/11/2023
- Divisa: EUR

**AEGI-CTP25** u Central digital para detección de gas, referencia AE/GI-CTP25 de Aguilera. 3 zonas. Display - AE/GI-CTP - Centrales digitales Aguilera
Precio: 522.00
Central digital de gas para tres sensores 4-20mA catalíticos o pellistor de gas inflamable y/o monóxido de carbono como máximo. Montaje en pared. Dispone de display donde se muestra el porcentaje de la concentración del gas detectado en tiempo real para cada sensor. Provista de 3 relés de alarma configurables para distintas concentraciones del LEL para gases inflamables o ppm para CO y un relé de avería. Dispone de función de TEST y RESET. Entrada auxiliar para alarma manual o electroválvula con sensor magnético. Alimentación 230 Vca 10VA / 24Vcc 12W Dimensiones: 202 x 153 x 86, IP65 Sensores admitidos: Familia AE/GI-ST441 y AE/GI-ST193. Metano y/o GLP, rango de 0 ÷20% LEL Familia AE/GI-TS282 y AE/GI-TS293 Catalítico gas inflamable, rango de 0 ÷20% LEL Familia AE/GI-TS282 y AE/GI-TS293 Pellistor gas inflamable, rango de 0 ÷100% LEL Detectores AE/GI-TS282ECS y AE/GI-TS293ECS electroquímicos de CO, rango de 0 ÷300 ppm
