# AE/GI-ES096 - Tarjeta de expansión de 8 entradas - AE/GI-CE700-Central microprocesada de 200 zonas para detección de gas Aguilera

- Propiedad del archivo: CONSTRUNARIO
- Formato: FIEBDC-3/2012
- Programa: Construnario Versión 3.51
- Fecha de los precios: 14/11/2023
- Divisa: EUR

**AEGI-ES096** u AE/GI-ES096 - Tarjeta de expansión de 8 entradas - AE/GI-CE700-Central microprocesada de 200 zonas para detección de gas Aguilera
Precio: 300.00
Tarjeta de expansión de 8 entradas para detectores de gas 4-20mA para la central AE/GI-CE700. Máximo 2 tarjetas por central.
