# AE/GI-ES097 - Tarjeta de expansión de 8 salidas - AE/GI-ES097-Tarjeta de expansión de 8 salidas Aguilera

- Propiedad del archivo: CONSTRUNARIO
- Formato: FIEBDC-3/2012
- Programa: Construnario Versión 3.51
- Fecha de los precios: 14/11/2023
- Divisa: EUR

**AEGI-ES097** u AE/GI-ES097 - Tarjeta de expansión de 8 salidas - AE/GI-ES097-Tarjeta de expansión de 8 salidas Aguilera
Precio: 300.00
Tarjeta de expansión de 8 salidas de relé para la unidad remota AE/GI-CE700. Máximo 2 tarjetas por central
