# AE/GI-ES380UR - Tarjeta de expansión de 4 salidas - AE/GI-CE700-Central microprocesada de 200 zonas para detección de gas Aguilera

- Propiedad del archivo: CONSTRUNARIO
- Formato: FIEBDC-3/2012
- Programa: Construnario Versión 3.51
- Fecha de los precios: 14/11/2023
- Divisa: EUR

**AEGI-ES380UR** u AE/GI-ES380UR - Tarjeta de expansión de 4 salidas - AE/GI-CE700-Central microprocesada de 200 zonas para detección de gas Aguilera
Precio: 97.50
Tarjeta de expansión de 4 salidas de relé para la unidad remota AE/GI-CE700. Máximo 2 tarjetas por central.
